# A8 Instandsetzung Hanglehnbrücke
Angebotsaufforderung (GAEB DA XML 3.2, DA83)
Projekt: A-05391-00
Währung: EUR
Auftraggeber: Autobahn GmbH des Bundes, Niederlassung Südwest (Stuttgart), Autobahn GmbH-NL Südwest, Augsburger Str.748, 70329 Stuttgart, Augsburger Str.748, 70329 Stuttgart
Erstellt mit: GXML Toolbox V3.3 R20230829, iTWO_64 V25.0.650, 11.06.2026

## 2 A8_Hanglehnbrücke_Fachlos VS
Datum: 11.06.2026
WaGr: 99_99_01

### Abschnitt 00 A8 Hanglehnbrücke - Fachlos VS

#### Unterabschnitt 00.00 Baustellenrichtung

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Nachtbaustellenbeleuchtung**
*** Pauschalposition
Die Beleuchtung ist für eine optimale und blendfreie
Ausleuchtung der Verkehrssicherungsarbeiten
gemäß Arbeitsstättenrichtlinie auszulegen.
Antransportieren, aufbauen, vorhalten, unterhalten,
umbauen, abbauen und abtransportieren von Beleuchtungsanlagen für Nachtarbeit innerhalb der
Baustelle (gesamter Arbeitsbereich einschl.
Lagerflächen) während der Verkehrssicherungsarbeiten.
Der Auftragnehmer hat den Betrieb der
Beleuchtungsanlagen sicherzustellen. Die Überwachung,
evtl. Störungsbeseitigung und die Ansteuerung von
Zustandsänderungen muss über die gesamte Einsatzzeit
mit qualifiziertem Fachpersonal sichergestellt sein.
Mobile und blendfreie Ausleuchtung mit Leuchtballons
oder ähnlich, nach Wahl des AN. Werden Leuchtballone
verwendet, ist eine Mindestlichtpunkthöhe von 5,00 m
einzuhalten.
Beleuchtungsbefestigung an Hubsteiger/mit Stativ nach
Wahl des AN.
Der Nachweis der erforderlichen Nennbeleuchtungsstärke
gehört zum Leistungsumfang (siehe DIN EN 12464-2:2014-
05, DGUV Regel 114-016).
In Arbeitsbereichen mit minderer Sichtanforderung (z.
B.
Lagerflächen) muss die Nennbeleuchtungsstärke
mindestens 50 Lux betragen.
Herstellung des benötigten Stromanschlusses oder
Stromversorgung mit Aggregaten, einschl. der
Installation aller erforderlichen Schalter, Leitungen
und Zwischenzähler nach Wahl des AN.
Beleuchtung für alle Leistungen sämtlicher Abschnitte
des Leistungsverzeichnisses.
Horizontale Nennbeleuchtungsstärke mind. 200 Lux.
Als Arbeitsbereich für Verkehrssicherungsarbeiten wird beim Aufstellen von Baken, Schildern, Absperrschranken, TSE, etc. der Bereich vom Transportfahrzeug, über das Abladefahrzeug bis zum Montagebereich bezeichnet.
Als Arbeitsbereich für Markierungsarbeiten wird das Markierungsgerät sowie der Bereich 30 m davor und dahinter bezeichnet.
Menge: 1,000 Psch

**00.00.0004 Zulage Arb unter Hochspannungsltg.**
*** Pauschalposition
Zulage für das Arbeiten im Bereich der
Hochspannungsleitungen. In der
Zulage werden alle Mehrkosten für das Arbeiten im
Bereich von sämtlichen Hochspannungsleitungen entlang des Baubereiches und aller Umleitungsstrecken in beiden Fahrtrichtungen vergütet.
Insbesondere Erschwernisse durch Einweisung,
beschränkte Arbeitshöhe, etc..
Menge: 1,000 Psch

**00.00.0005 Zulage Arb unter ÜF-Bauwerken, VZB**
*** Pauschalposition
Zulage für das Arbeiten im Bereich der
Überführungsbauwerke und
Verkehrszeichenbrücken. In der Zulage
werden alle Mehrkosten für das Arbeiten im Bereich
dieser Bauwerke vergütet.
Insbesondere Erschwernisse durch Einweisung,
beschränkte Arbeitshöhe etc..
In beiden Fahrtrichtungen.
Menge: 1,000 Psch

#### Unterabschnitt 00.01 Baustelleninformationsschilder

*Hinweis*
Größe = 1,60x1,25m. Aufstellung vor Hanglehnbrücke
hinter der TSE.

**00.01.0001 Baustellenschild anfert. und aufst. Folie Typ 1**
StL-Nr. 1910140701
Baustelleninformationsschild einschließlich Aufstellvorrichtung nach Unterlagen des AG anfertigen und beschriften, zur Baustelle anfahren und standsicher aufstellen. Notwendige Erdarbeiten ausführen, Fundamente
herstellen. Statischen Nachweis erbringen. Bauschild
während der Bauzeit unterhalten und säubern.
Verkehrszeichenfolie Typ 1, voll retroreflektierend.
Menge: 1,000 St

**00.01.0002 Baustellenschild abbauen*Verwerten**
StL-Nr. 1910141791
Baustelleninformationsschild und Aufstellvorrichtung
abbauen, Fundamente abbrechen. Abbruchgut nach Wahl des
AN verwerten. Benutzte Fläche entsprechend dem ursprünglichen Zustand herrichten.
Größe '1,60 x 1,25 m.'

Baustelleninformationsschild und Aufstellvorrichtung
nach Wahl des AN verwerten.
Menge: 1,000 St

#### Unterabschnitt 00.02 Verkehrssicherungen

**00.02.0001 Erarbeitung der VAO Erstellung VZP**
*** Pauschalposition
Erarbeitung der verkehrsrechtlichen Anordnungen entsprechend der RSA 21 und ASR A5.2 auf Grundlage
des vom AG vorgegebenen Verkehrskonzepts für alle
Bauabschnitte der gesamten Bauzeit.
Einzurechnen sind insbesondere:
- Erstellen von Verkehrszeichenplänen auf Grundlage des Verkehrskonzepts des AG.
- farbige Verkehrszeichenpläne
- alle anfallenden Kosten und Gebühren
- Abstimmungen mit den Behörden sowie dem AG
einschließlich Prüflauf und Genehmigung der Pläne.
Die Unterlagen sind in genehmigter Form vorzulegen.
Menge: 1,000 Psch

**00.02.0002 Ablaufplan Verkehrssicherungen**
*** Pauschalposition
Erstellen eines Ablaufplans für alle Bauabschnitte und Phasen der Verkehrssicherung. In dem Plan (z. B. Balkendiagramm) müssen sämtliche Phasen, einschließlich der zur Aufstellung,
Umlegung etc. erforderlichen Zwischenphasen
stundengenau dargestellt werden. Der Plan ist
spätestens zum Verkehrsgespräch vor Baubeginn dem AG
vorzulegen. Für sämtliche Verkehrsführungsphasen.
Menge: 1,000 Psch

**00.02.0003 Verkehrssich. läng. Dauer aufbauen Arb.st.u. Uml.str*Verk.konzept AG auß. Kraft setzen Anordnung Unt. AG**
*** Pauschalposition
StL-Nr. 2110510532209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase 'Hanglehnbrücke'

Verkehrsrechtliche Anordnung nach Unterlagen des AG
einholen und zugehörige Unterlagen erstellen. Erforderliche Ortsbesichtigungen zur Erstellung der Planunterlagen für die verkehrsrechtliche Anordnung durchführen.
Menge: 1,000 Psch

*Hinweis*
Vorhaltungszeitraum beginnt mit der Abnahme und endet
mit Beginn des Abbaus/Umbaus der Verkehrssicherung.

**00.02.0004 Verkehrssich. läng. Dauer vorhalten**
StL-Nr. 2110511099
Verkehrssicherung längerer Dauer vorhalten, warten, instand setzen und betreiben. Vorübergehende Verkehrssicherungsmaßnahmen durchführen. Die Kontrolle der Verkehrssicherung wird gesondert vergütet.
Verkehrssicherung der OZ 'Verkehrssicherung längerer Dauer aufbauen - Hanglehnbrücke'

Für Verkehrsführungsphase 'Hanglehnbrücke'
Menge: 18,000 d

**00.02.0005 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Hanglehnbrücke'
Menge: 1,000 Psch

*Hinweis*
Gilt für alle Verkehrssicherungen über gesamte
Bauzeit. Der Zeitraum beginnt am Tag der Abnahme der
ersten Verkehrsführungsphase und endet am Tag des
Beginns der Abbauarbeiten der letzten Phase.

**00.02.0006 Kontrolle d. Verkehrss. an Arb.st. zweimal täglich**
StL-Nr. 2110590539
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Dokumentation der Kontrolle 'mit elektronischem Erfassungsgerät (z.B. System Cogar der Firma Bezing, Technische Uhren in VS-Schwenningen o. glw.). Kontrollplots als digitaler Ausdruck sind dem AG wöchentlich zu übergeben. Sämtliche Schäden/Arbeiten an der Verkehrssicherung sind mittels aussagekräftiger Bidler zu dokumentieren. Chronologische Zusammenstellung der Bilder wird wöchentlich digital dem AG übergeben.'
Menge: 18,000 d

**00.02.0007 Zusätzl. Kolonneneinsatz**
An- und Abfahrt einer Kolonne für Verkehrssicherungsarbeiten für nachträgliche durch den AG angeordnete Einsätze (z. B. für die Durchführung von bei der Verkehrsschau/Abnahme festgelegten zusätzlichen Änderungen oder Ergänzungen).
Nachteinsatz ist einzukalkulieren.
Menge: 1,000 St

#### Unterabschnitt 00.03 Gelbmarkierung

*Hinweis*
Nur auf Anordnung durch den AG.

**00.03.0001 Markierungsfläche trocknen**
StL-Nr. 21105312
Fläche für Markierung auf Anordnung des AG schonend
trocknen. Vorübergehende Verkehrssicherungsmaßnahmen
durchführen. Abgerechnet wird die zu markierende
Fläche. Bei Pfeil, Buchstabe, Ziffer, Verkehrsschild
und Piktogramm ergibt sich die Fläche aus dem kleinsten
umschriebenen Rechteck.
Menge: 255,000 m2

*Hinweis*
Nur auf Anordnung durch den AG.

**00.03.0002 Markierungsfläche reinigen Saugkehrwagen**
StL-Nr. 2110531602
Fläche der Markierung reinigen.
Kehrgut aufnehmen und nach Wahl des AN verwerten.
Vorübergehende Verkehrssicherungsmaßnahmen durchführen.
Abgerechnet wird die zu markierende Fläche. Bei Pfeil,
Buchstabe, Ziffer, Verkehrsschild und Piktogramm ergibt
sich die Fläche aus dem kleinsten umschriebenen Rechteck.
Reinigung mit Saugkehrwagen.
Menge: 255,000 m2

**00.03.0003 Längsmarkierung Typ II herstellen durchg.Fstr.begr.*Breite 0,15 m Folie, profiliert*P 7**
StL-Nr. 2110533222603999
Längsmarkierung Typ II einschl. evtl. Sperrflächenumrandung als vorübergehende Markierung herstellen, warten und instand setzen. Vormarkieren. Vorübergehende
Verkehrssicherungsmaßnahmen durchführen. Abgerechnet
wird der markierte Strich, bei Doppelstrichen zwei
Striche.
Durchgehend als Fahrstreifenbegrenzung.
Strichbreite = 0,15 m.
Markierungssystem aus Folie, Gewebe- oder Kunststoffträger, als profiliertes System.
Verkehrsklasse = P 7.
Markierung auf 'Asphaltdecke.
Tages-/Nachtsichtbarkeit (trocken/feucht) = Klasse Q2/R5/RW4.
Griffigkeitsklasse S1.
Markierungsfolie verlegbar ab 48h nach Niederschlag sowie bei rel. Luftfeuchtigkeit bis 75 %.'

Markierung entfernen '(schonend ohne offene Flamme, Abbrennen oder mechanisches Fräsen etc.). Abfall aufnehmen und nach Wahl des AN verwerten.'
Menge: 1700,000 m

**00.03.0004 Zusätzl. Kolonneneinsatz**
An- und Abfahrt für eine Kolonne für Behelfsmarkierung
für nachträgliche und durch den AG angeordnete
Einsätze. Nachteinsatz ist einzukalkulieren.
Menge: 1,000 St

#### Unterabschnitt 00.04 zusätzliche VZ

**00.04.0001 Absp.g.,Warneinr. aufb. u. abb.*Typ RA2**
StL-Nr. 21105405992000
Absperrgerät oder Warneinrichtung betriebsfertig aufbauen und abbauen. Vorhalten, Kontrolle, Wartung, In-
standsetzung und Betreiben werden gesondert vergütet.
Vorübergehende Verkehrssicherungsmaßnahmen durchführen.
70 v. H. des Preises werden nach betriebsfertigem Aufbau, der Rest nach Abbau vergütet.
Absperrgerät oder Warneinrichtung '= Leitbake, Größe 1000 x 250 mm, einseitig.'

Mit retroreflektierender Folie Klasse RA2.
Menge: 100,000 St

**00.04.0002 Absp.g.,Warneinr. vorhalten**
StL-Nr. 2110541099
Absperrgerät oder Warneinrichtung vorhalten, warten,
instand setzen und betreiben. Vorübergehende Verkehrssicherungsmaßnahmen durchführen. Die Kontrolle wird gesondert vergütet.
Absperrgerät oder Warneinrichtung der OZ 'der Vorposition.
1 Std = 1 Stück x 1 Tag.'
Menge: 1000,000 Std

**00.04.0003 Absp.g.,Warneinr. aufb. u. abb.*Typ RA2 eins. Dauerlicht*Versorg. Wahl AN**
StL-Nr. 21105405992101
Absperrgerät oder Warneinrichtung betriebsfertig aufbauen und abbauen. Vorhalten, Kontrolle, Wartung, In-
standsetzung und Betreiben werden gesondert vergütet.
Vorübergehende Verkehrssicherungsmaßnahmen durchführen.
70 v. H. des Preises werden nach betriebsfertigem Aufbau, der Rest nach Abbau vergütet.
Absperrgerät oder Warneinrichtung '= Leitbake, Größe 1000 x 250 mm, einseitig.'

Mit retroreflektierender Folie Klasse RA2.
Mit 1 Richtstrahler einseitig, gelbes Dauerlicht, WL1.
Energieversorgung nach Wahl des AN.
Menge: 100,000 St

**00.04.0004 Absp.g.,Warneinr. vorhalten**
StL-Nr. 2110541099
Absperrgerät oder Warneinrichtung vorhalten, warten,
instand setzen und betreiben. Vorübergehende Verkehrssicherungsmaßnahmen durchführen. Die Kontrolle wird gesondert vergütet.
Absperrgerät oder Warneinrichtung der OZ 'der Vorposition.
1 Std = 1 Stück x 1 Tag.'
Menge: 1000,000 Std

**00.04.0005 Verkehrsschild aufbauen u. abbauen Ronde,Dreie.Quad.*Größe 3 Typ RA2 Höhe 2,00 m**
StL-Nr. 21105203132093
Verkehrsschild aufbauen und abbauen. Vorhalten, Kontrolle, Wartung und Instandsetzung werden gesondert
vergütet. Aufstellvorrichtung nach statischen Erfordernissen. Vorübergehende Verkehrssicherungsmaßnahmen
durchführen. 70 v. H. des Preises werden nach Aufbau,
der Rest nach Abbau vergütet.
Verkehrsschild = Ronde, Dreieck, Quadrat.
Größe 3.
Retroreflektierend mit Folie Klasse RA2.
Aufstellvorrichtung 'nach Wahl des AN aufstellen.'

Aufstellhöhe über der Verkehrsfläche = 2,00 m.
Menge: 10,000 St

**00.04.0006 Verkehrsschild vorhalten**
StL-Nr. 2110520599
Verkehrsschild vorhalten, warten und instand setzen.
Vorübergehende Verkehrssicherungsmaßnahmen durchführen.
Die Kontrolle wird gesondert vergütet.
Verkehrsschild der OZ 'der Vorposition.
1 Std = 1 Stück x 1 Tag.'
Menge: 100,000 Std

**00.04.0007 Verkehrsschild aufbauen u. abbauen*Größe 3 Typ RA2 Höhe 2,00 m**
StL-Nr. 21105203932093
Verkehrsschild aufbauen und abbauen. Vorhalten, Kontrolle, Wartung und Instandsetzung werden gesondert
vergütet. Aufstellvorrichtung nach statischen Erfordernissen. Vorübergehende Verkehrssicherungsmaßnahmen
durchführen. 70 v. H. des Preises werden nach Aufbau,
der Rest nach Abbau vergütet.
Verkehrsschild 'bis 2 m2 nach Unterlagen des AG.'

Größe 3.
Retroreflektierend mit Folie Klasse RA2.
Aufstellvorrichtung 'nach Wahl des AN aufstellen.'

Aufstellhöhe über der Verkehrsfläche = 2,00 m.
Menge: 4,000 St

**00.04.0008 Verkehrsschild vorhalten**
StL-Nr. 2110520599
Verkehrsschild vorhalten, warten und instand setzen.
Vorübergehende Verkehrssicherungsmaßnahmen durchführen.
Die Kontrolle wird gesondert vergütet.
Verkehrsschild der OZ 'der Vorposition.
1 Std = 1 Stück x 1 Tag.'
Menge: 40,000 Std

**00.04.0009 Verkehrsschild aufbauen u. abbauen*Größe 3 Typ RA2 Höhe 2,00 m**
StL-Nr. 21105203932093
Verkehrsschild aufbauen und abbauen. Vorhalten, Kontrolle, Wartung und Instandsetzung werden gesondert
vergütet. Aufstellvorrichtung nach statischen Erfordernissen. Vorübergehende Verkehrssicherungsmaßnahmen
durchführen. 70 v. H. des Preises werden nach Aufbau,
der Rest nach Abbau vergütet.
Verkehrsschild '2 bis 4 m2 nach Unterlagen des AG.'

Größe 3.
Retroreflektierend mit Folie Klasse RA2.
Aufstellvorrichtung 'nach Wahl des AN aufstellen.'

Aufstellhöhe über der Verkehrsfläche = 2,00 m.
Menge: 2,000 St

**00.04.0010 Verkehrsschild vorhalten**
StL-Nr. 2110520599
Verkehrsschild vorhalten, warten und instand setzen.
Vorübergehende Verkehrssicherungsmaßnahmen durchführen.
Die Kontrolle wird gesondert vergütet.
Verkehrsschild der OZ 'der Vorposition.
1 Std = 1 Stück x 1 Tag.'
Menge: 20,000 Std

#### Unterabschnitt 00.05 transportable Schutzeinrichtung

**00.05.0001 Transp.Schutzeinrichtung aufbauen Arb.st./fl. Verk.*Aufhaltest. T3 Wirkungsber.maxW2*Aufst.unverankert**
StL-Nr. 21105605232001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung unverankert.
Menge: 380,000 m

**00.05.0002 Transport. Schutzeinr. vorhalten wie Vorposition**
StL-Nr. 2110561001
Transportable Schutzeinrichtung vorhalten, warten und
instand setzen. Vorübergehende Verkehrssicherungsmaßnahmen durchführen. Die Kontrolle wird gesondert
vergütet.
Transportable Schutzeinrichtung wie in Vorposition beschrieben.
Menge: 5320,000 md

**00.05.0003 AEK f. transp. Schutzeinr. aufb.**
StL-Nr. 2110562590
Anfangs-/Endkonstruktion (AEK) für transportable
Schutzeinrichtung aufbauen und abbauen. Vorhalten, Kontrolle, Wartung und Instandsetzung werden gesondert
vergütet. Vorübergehende Verkehrssicherungsmaßnahmen
durchführen. 70 v. H. des Preises werden nach Aufbau,
der Rest nach Abbau vergütet.
AEK an OZ 'TSE auf-/abbauen, Einsatzbereich B.'
Menge: 2,000 St

**00.05.0004 AEK vorhalten**
StL-Nr. 2110563099
Anfangs-/Endkonstruktion (AEK) für transportable
Schutzeinrichtung vorhalten, warten und instand setzen.
Vorübergehende Verkehrssicherungsmaßnahmen durchführen.
Die Kontrolle wird gesondert vergütet.
AEK der OZ 'der Vorposition.
1 Std = 1 Stück x 1 Tag'
Menge: 28,000 Std

**00.05.0005 Fahrbahn säubern**
Fahrbahn nach Abbau der transportablen Schutzeinrichtungen maschinell reinigen.
Kehrgut und Abfallstoffe nach Wahl des AN verwerten.
Reinigen im Bereich der Standorte der tranpsortablen Schutzwände auf einer Breite von 2 m.
Menge: 380,000 m

*Hinweis*
Baubehelfe für Montage wie z. B. Leitern, Hubsteiger
o. ä. sind einzurechnen. Vorübergehende Verkehrssicherung durchführen ist in jeweilige Positionen
einzurechnen. Aufbau noch vor Beginn der Einrichtung
der VS bzw. jeglicher Bauarbeiten.

#### Unterabschnitt 00.06 Kameras zur Verkehrsüberwachung

**00.06.0001 Fundament liefern und montieren**
Fertigteilfundament nach statisch und konstruktiven
Erfordernissen liefern und auf der Baustelle montieren.
Erforderliche Erdarbeiten ausführen.
Aufstellung mind. 3 m hinter der bestehenden Schutzeinrichtung.
Hebegerät bereitstellen und einsetzen.
Fundament für Mast
Masthöhe ca. 12 m.
Befestigungen für Mast liefern.
Nach Einsatzdauer Fundamente zurückbauen und von der
Baustelle entfernen.
Vergütet werden bei Lieferung 70% und nach Rückbau die
restlichen 30%.
Menge: 2,000 St

**00.06.0002 Mast liefern und montieren**
Mast zur Montage auf Fertigteilfundament liefern und
montieren. Mast nach statisch und konstruktiven
Erfordernissen. Befestigungsmaterial liefern und
einbauen.
Masthöhe: ca. 12m
Ausleger für Kameras 1,50 m je Seite auf Mast einbauen.
Ausleger mit je einer Halterung an jedem Ende für mind. 1 Kamera.
Mast mit Kabelführung und Befestigungseinrichtung für
Baustellenkamera.
Mastmaterial: feuerverzinkt,
Montageteil (Schrauben, Spannbänder) sind in Edelstahl
auszuführen.
Nach Einsatzdauer Mast zurückbauen und von der
Baustelle entfernen.
Hebezeug liefern und einsetzen.
Vergütet werden bei Lieferung 70% und nach Rückbau die
restlichen 30%.
Menge: 2,000 St

**00.06.0003 Kameras liefern und einbauen**
Baustellenkamera liefern und montieren. Kamera
betriebsbereit einrichten.
Kamera witterungsbeständig.
Objektiv:
Brennweite: 7,9mm
Äquivalente Kleinbildbrennweite 43mm;
Blende f/:1.8;
Bildwinkel 45° x 34°
Bildauflösung 640 x 480 Pixel
Bildkomprimierung: MxPEG, M-PEG. JPEG
Gegenlichtkompensation, automatischer Weißabgleich,
Bildentzerrung und Digitaler Zoom.
Farbsensor für Tageslicht und Schwarz-Weiß-Sensor für
Nachtbetrieb mit automatischer Tag-Nachtumschaltung bei
konfigurierbarer Lichtstärke.
Übertragungsintervall: 1 Bild pro Minute.
Einblendung verschiedener Daten (Datum, Uhrzeit
hh:mm:ss, Standort) ins Bild, so dass die
entsprechenden Daten direkt im Bild eingeblendet werden
und somit Bestandteil der Bildinformation sind.
Möglichkeit der Einblendung des Logos der
Autobahn GmbH des Bundes.
Kameras auf Ausleger auf Mast montieren. Je
zwei Kameras pro Mast/Ausleger.
Ausrichtung und Konfiguration zusammen mit dem AG.
Betrieb der Kameras an autarker Stromversorgung.
Hebezeug liefern und einsetzen.
Nach Einsatzdauer Kameras zurückbauen und von der
Baustelle entfernen.
Vergütet werden bei Lieferung 70% und nach Rückbau die
restlichen 30%.
1 St = 1 Kamera.
Menge: 4,000 St

**00.06.0004 Stromversorgung autark liefern**
Stromversorgung liefern und betriebsbereit einrichten.
Autarke Stromversorgung für einen lückenlosen 24
Stunden Betrieb, 365 Tage im Jahr, einschl. Verkabelung.
Abgerechnet wird 1 St = 1 Standort mit je 2 Kameras nach Unterlagen AG.
Menge: 2,000 St

**00.06.0005 Mobile Datenübertragung einrichten**
Mobile Datenübertragung (Kamera zum Server) zur
Übernahme der Bilder in einem Onlineportal.
Datenkommunikation bzw. die Bereitstellung der Bilder
gemäß Baubeschreibung.
Zugang zum Server passwortgeschützt.
Sämtliche Systemkomponenten zur Datenübertragung
liefern.
Die Datenübertragung kann ausschließlich nur über
Mobilfunk erfolgen, erfoderliche Abstimmung mit den
Mobilfunkunternehmen durchführen.
Einrichten der Anlage.
Die Mobilfunkkosten werden über die Vorhalteposition
der Gesamtanlage vergütet.
1 St = 1 Kamera
Menge: 4,000 St

*Hinweis*
Vorhaltung beginnt mit Abnahme und endet mit Beginn
des Abbaus der Anlage.

**00.06.0006 Vorhaltung der Gesamtanlage**
Vorhaltung und Wartung der Gesamtanlage.
In die Position sind sämtliche Kosten für Server,
Bildübertragung usw. einzurechnen.
Die Vorhaltung aller Komponenten, wie Fundamente,
Masten, Kameras, Verkabelung usw. ist in diese OZ zu
kalkulieren.
Präventivwartung durchführen.
Bei Systemausfall muss ein Servicetechniker am Folgetag
nach Störungsmeldung auf der Baustelle sein.
An- und Abfahrt für das Servicepersonal, Reinigung der
Kameras bei Verschmutzung ist einzukalkulieren.
Menge: 18,000 d
